# Fuente de alimentaciĆ³n, 2 x 30V DC, 320mA

- Propiedad del archivo: CONSTRUNARIO
- Formato: FIEBDC-3/2012
- Programa: Construnario VersiĆ³n 2.11
- Fecha de los precios: 09/06/2015
- Divisa: EUR

**TXA116** u Fuente de alimentaciĆ³n, 2 x 30V DC, 320mA
- Fuente de alimentacion,2x30V DC, 320mA.
