# Módulo de 4 salidas, 10A

- Propiedad del archivo: CONSTRUNARIO
- Formato: FIEBDC-3/2012
- Programa: Construnario Versión 2.11
- Fecha de los precios: 09/06/2015
- Divisa: EUR

**TYA604B** u Módulo de 4 salidas, 10A
• Módulos mixtos ON/OFF o calefacción.
