# Módulo de 6 salidas, 16A

- Propiedad del archivo: CONSTRUNARIO
- Formato: FIEBDC-3/2012
- Programa: Construnario Versión 2.11
- Fecha de los precios: 09/06/2015
- Divisa: EUR

**TYA606C** u Módulo de 6 salidas, 16A
• Módulos mixtos ON/OFF y/o persianas.
