# Módulo de regulación, 3 x 300W

- Propiedad del archivo: CONSTRUNARIO
- Formato: FIEBDC-3/2012
- Programa: Construnario Versión 2.11
- Fecha de los precios: 09/06/2015
- Divisa: EUR

**TYA663A** u Módulo de regulación, 3 x 300W
• 3 posiciones: 3 salidas de 300 W / 1 salida de 300 W y otra de 600 W / 1 salida de 900W.
