# Módulo de 4 persianas/lamas, 24V DC

- Propiedad del archivo: CONSTRUNARIO
- Formato: FIEBDC-3/2012
- Programa: Construnario Versión 2.11
- Fecha de los precios: 09/06/2015
- Divisa: EUR

| Código | Ud | Descripción |
|---|---|---|
| TYA624D | u | Módulo de 4 persianas/lamas, 24V DC |
