# Módulo de 8 persianas/lamas 230V~

- Propiedad del archivo: CONSTRUNARIO
- Formato: FIEBDC-3/2012
- Programa: Construnario Versión 2.11
- Fecha de los precios: 09/06/2015
- Divisa: EUR

| Código | Ud | Descripción |
|---|---|---|
| TYA628C | u | Módulo de 8 persianas/lamas 230V~ |
