# Sonda de temperatura interior para TE33X

- Propiedad del archivo: CONSTRUNARIO
- Formato: FIEBDC-3/2012
- Programa: Construnario VersiĆ³n 2.11
- Fecha de los precios: 09/06/2015
- Divisa: EUR

**EK089** u Sonda de temperatura interior para TE33X
- Para TE33x.
