# Módulo de persiana/toldo, radio KNX, empotrar

- Propiedad del archivo: CONSTRUNARIO
- Formato: FIEBDC-3/2012
- Programa: Construnario Versión 2.11
- Fecha de los precios: 09/06/2015
- Divisa: EUR

| Código | Ud | Descripción |
|---|---|---|
| TRB221A | u | Módulo de persiana/toldo, radio KNX, empotrar |
