# Sarga 555 0808 - Lino de 135 cm/ancho

- Propiedad del archivo: CONSTRUNARIO
- Formato: FIEBDC-3/2012
- Programa: Construnario Versión 3.51
- Fecha de los precios: 11/06/2015
- Divisa: EUR

**S0808-1-SCR** m Sarga 555 0808 - Lino de 135 cm/ancho
Protección solar de exterior e interior, de fibra de vidrio, modelo Sarga 555 Color Lino 135 cm/ancho. Espesor 1/100 mm. 80 Composición de vidrio % 42 Composición de PVC % 58 Solidez a la luz (Xenotest-UNE 40.187-73) 7-8. Espesor 1/100 mm. 80 Gramaje Gr/m2 525 ± 5%. Resistencia a la tracción: Urdimbre daN/5 cm. 295 Resistencia a la tracción: Trama daN/5 cm. (UNE 40.085-75) 195 Alargamiento a la rotura % 3,5 Resistencia al desgarro: Urdimbre kg. 16.75 Resistencia al desgarro: Trama Kg. (UNE 40.404-79) 16.25 Resistencia al fuego: (UNE.23727) (NF P 92-503) Cumplimiento para automoción con la normativa europea 95/28 CEE. Ignífugo M-1. Permeabilidad al aire: 800L/m2/s. Factor de abertura 5% Resistencia a la temperatura -35ºC. a +80ºC. EL PRECIO CORRESPONDE SÓLO AL TEJIDO.
