# PE555 0208 - Blanco de 300 cm/ancho

- Propiedad del archivo: CONSTRUNARIO
- Formato: FIEBDC-3/2012
- Programa: Construnario Versión 3.51
- Fecha de los precios: 11/06/2015
- Divisa: EUR

**PE555-0202-SCR** m PE555 0208 - Blanco de 300 cm/ancho
Protección solar de interior de fibra de vidrio, modelo PE555.
