# Ibiza 380 I1011 - Antracita/Bronce de 200 cm/ancho

- Propiedad del archivo: CONSTRUNARIO
- Formato: FIEBDC-3/2012
- Programa: Construnario Versión 3.51
- Fecha de los precios: 11/06/2015
- Divisa: EUR

**I1011-1-SCR-380** m Ibiza 380 I1011 - Antracita/Bronce de 200 cm/ancho
Protección solar de interior, de fibra de vidrio, modelo Ibiza 380 Antracita-Bronce de 200 cm/ancho. Espesor 1/100 mm. 47 Composición de vidrio % 36 Composición de PVC % 64 Solidez a la luz (Xenotest-UNE 40.187-73) 7-8. Espesor 1/100 mm. 47 Gramaje Gr/m2 380 Resistencia a la tracción: Urdimbre daN/5 cm. 195 Resistencia a la tracción: Trama daN/5 cm. (UNE 40.085-75) 195 Alargamiento a la rotura % 3,5 Resistencia al desgarro: Urdimbre kg. 8 Resistencia al desgarro: Trama Kg. (UNE 40.404-79) 6 Resistencia al fuego: (UNE.23727) (NF P 92-503) Ignífugo M-1. Factor de abertura 5% Resistencia a la temperatura -35ºC. a +80ºC EL PRECIO CORRESPONDE SÓLO AL TEJIDO.
