# V 801 Blanco/Negro de 250 cm/ancho

- Propiedad del archivo: CONSTRUNARIO
- Formato: FIEBDC-3/2012
- Programa: Construnario Versión 3.51
- Fecha de los precios: 11/06/2015
- Divisa: EUR

**V0210-SCR-801** m V 801 Blanco/Negro de 250 cm/ancho
Protección solar de interior, de fibra de vidrio, modelo V 801 Blanco-Negro de 250 cm/ancho. Espesor 1/100 mm. 50 Composición de vidrio % 36 Composición de PVC % 64 Solidez a la luz (Xenotest-UNE 40.187-73) >7 Espesor 1/100 mm. 50 Gramaje Gr/m2 465 Resistencia a la tracción: Urdimbre daN/5 cm. 205 Resistencia a la tracción: Trama daN/5 cm. (UNE 40.085-75) 205 Alargamiento a la rotura % 4 Resistencia al desgarro: Urdimbre kg. 8 Resistencia al desgarro: Trama Kg. (UNE 40.404-79) 8 Resistencia al fuego: (UNE.23727) (NF P 92-503) Ignífugo M-1. Factor de abertura 1% Resistencia a la temperatura -35ºC. a +80ºC. EL PRECIO CORRESPONDE SÓLO AL TEJIDO.
