# Menorca 270 1111 - Gris de 190 cm/ancho

- Propiedad del archivo: CONSTRUNARIO
- Formato: FIEBDC-3/2012
- Programa: Construnario Versión 3.51
- Fecha de los precios: 11/06/2015
- Divisa: EUR

**M1111-SCR-270** m Menorca 270 1111 - Gris de 190 cm/ancho
Protección solar de interior, de fibra de vidrio, modelo Menorca 270 Gris de 190 cm/ancho. Espesor 1/100 mm. 43 Composición de vidrio % 36 Composición de PVC % 64 Solidez a la luz (Xenotest-UNE 40.187-73) 7-8 Espesor 1/100 mm. 43 Gramaje Gr/m2 270 Resistencia a la tracción: Urdimbre daN/5 cm. 195 Resistencia a la tracción: Trama daN/5 cm. (UNE 40.085-75) 65 Alargamiento a la rotura % 4 Resistencia al fuego: (UNE.23727) (NF P 92-503) Ignífugo M-1. Permeabilidad al aire: 2.280 L/m2/s. Factor de abertura 25% Resistencia a la temperatura -35ºC. a +80ºC. EL PRECIO CORRESPONDE SÓLO AL TEJIDO.
