# Opac 400 Lino de 183 cm/ancho

- Propiedad del archivo: CONSTRUNARIO
- Formato: FIEBDC-3/2012
- Programa: Construnario Versión 3.51
- Fecha de los precios: 11/06/2015
- Divisa: EUR

**OP08-SCR-400** m Opac 400 Lino de 183 cm/ancho
Protección solar de interior, de fibra de vidrio, modelo Opac 400 Lino de 183 cm/ancho. Espesor 1/100 mm. 0,30 Composición Tejido de fibra de vidrio 25% Composición Laminado PVC 67% Composición Adhesivo 8% Solidez a la luz (Xenotest-UNE 40.187-73) 6-7 Espesor 1/100 mm. 0,30 Gramaje Gr/m2 400 Resistencia al fuego: (UNE.23727) Cumplimiento para automoción con la normativa europea 95/28 CCE Ignífugo M-1 Factor de abertura 0% Resistencia a la tracción: Urdimbre daN/5 cm. 89 Resistencia a la tracción: Trama daN/5 cm. (UNE 40.085-75) 69 Alargamiento de rotura: 4% Resistencia al desgarro: Urdimbre Kg. 2,4 Resistencia al desgarro: Trama Kg (UNE 40.404-79) 2,4 Resistencia a la temperatura -35ºC. a +80ºC. EL PRECIO CORRESPONDE SÓLO AL TEJIDO.
