# Sarga 555 Opac 0203 - Sable/Blanco de 150 cm/ancho

- Propiedad del archivo: CONSTRUNARIO
- Formato: FIEBDC-3/2012
- Programa: Construnario Versión 3.51
- Fecha de los precios: 11/06/2015
- Divisa: EUR

**0203-SCR-555** m Sarga 555 Opac 0203 - Sable/Blanco de 150 cm/ancho
Protección solar de interior, de fibra de vidrio, modelo Sarga 555 Opac Sable-Blanco de 150 cm/ancho. Espesor 1/100 mm. 96 Composición Tejido de fibra de vidrio 42% Composición PVC 58% Composición Laminado PVC Gr/m2 275 Solidez a la luz (Xenotest-UNE 40.187-73) 7-8 Espesor 1/100 mm. 96 Gramaje Gr/m2 855 +- 5% Resistencia a la tracción: Urdimbre daN/5 cm. 295 Resistencia a la tracción: Trama daN/5 cm. (UNE 40.085-75) 195 Alargamiento de rotura: 3,5% Resistencia al desgarro: Urdimbre Kg. 10 Resistencia al desgarro: Trama Kg (UNE 40.404-79) 12 Resistencia al fuego: (UNE.23727) (NF P 92-503) Ignífugo M-1 Factor de abertura 0% Resistencia a la temperatura -35ºC. a +80ºC. EL PRECIO CORRESPONDE SÓLO AL TEJIDO.
