# Ibiza 390 I1010 - Antracita de 250 cm/ancho

- Propiedad del archivo: CONSTRUNARIO
- Formato: FIEBDC-3/2012
- Programa: Construnario Versión 3.51
- Fecha de los precios: 11/06/2015
- Divisa: EUR

**I1010-390-SCR** m Ibiza 390 I1010 - Antracita de 250 cm/ancho
Composición - 36% fibra de vidrio. - 64% PVC. Solidez a la luz: 7-8 Espesor 1/100mm: 0.57 Gramaje gr/m2: 390 Resitencia a la tracción: 255 Alargamiento a la rotura: 3.5%. Resistencia al desgarro - Urdimbre KG: 8 - Trama Kg: 6 Resistencia al fuego: ignífugo M1. Factor de abertura: 3%. Resistencia a la temperatura: -35ºC a +80ºC
