# Ibiza 420 I1010 - Antracita de 250 cm/ancho

- Propiedad del archivo: CONSTRUNARIO
- Formato: FIEBDC-3/2012
- Programa: Construnario Versión 3.51
- Fecha de los precios: 11/06/2015
- Divisa: EUR

**I1010-420-SCR** m Ibiza 420 I1010 - Antracita de 250 cm/ancho
Composición: - 36% fibra de vidrio. - 64% PVC. Solidez a la luz: 7-8. Espersor 1/100 mm: 0.54. Gramaje gr/m2: 420. Resistencia a la tracción: - Urdimbre: 255 - Trama: 233. Alargamiento a la rotura: 3.5%. Resistencia al desgarro: - Urdimbre: 8. - Trama: 6. Factor de abertura: 1%. Resistencia a la temperatura: -35ªC a +80ºC.
