# PE3000 1001 - Antracita/Gris de 250 cm/ancho

- Propiedad del archivo: CONSTRUNARIO
- Formato: FIEBDC-3/2012
- Programa: Construnario Versión 3.51
- Fecha de los precios: 11/06/2015
- Divisa: EUR

**PE3000-1001-1** m PE3000 1001 - Antracita/Gris de 250 cm/ancho
Composición: - 29% poliéster, alta tenacidad. - 71% PVC. Solidez a la luz: >7. Espesor 1/100mm: 42. Gramaje total gr/m2: 415. Resistencia a la tracción: - Urdimbre: 165. - Trama: 155. Alargamiento a la rotura: - Urdimbre: 23%. - Trama: 20%. Resistencia al fuego: Clase 1. Resistencia a la temperatura: -35ºC a +80ºC. Factor de abertura: 5%.
