# PE4000 0808 - Lino de 250 cm/ancho

- Propiedad del archivo: CONSTRUNARIO
- Formato: FIEBDC-3/2012
- Programa: Construnario Versión 3.51
- Fecha de los precios: 11/06/2015
- Divisa: EUR

**PE4000-0808-SCR** m PE4000 0808 - Lino de 250 cm/ancho
Composición: - 29% poliéster, alta tenacidad. - 71% PVC. Solidez a la luz: >7. Espesor 1/100mm: 65. Gramaje total gr/m2: 550. Resistencia a la tracción: - Urdimbre: 245. - Trama: 235. Alargamiento a la rotura: - Urdimbre: 33%. - Trama: 25%. Resistencia al fuego: Clase 1. Resistencia a la temperatura: -35ºC a +70ºC. Factor de abertura: 3%.
