# PE1000 1010 - Antracita de 320 cm/ancho

- Propiedad del archivo: CONSTRUNARIO
- Formato: FIEBDC-3/2012
- Programa: Construnario Versión 3.51
- Fecha de los precios: 11/06/2015
- Divisa: EUR

**PE1000-1010-2** m PE1000 1010 - Antracita de 320 cm/ancho
Composición: - 29% poliéster, alta tenacidad. - 71% PVC. Solidez a la luz: >7. Espesor 1/100mm: 0.50. Gramaje total gr/m2: 490. Resistencia a la tracción: - Urdimbre: N/D. - Trama: N/D. Alargamiento a la rotura: - Urdimbre: N/D. - Trama: N/D. Resistencia al fuego: Clase 1. Resistencia a la temperatura: -35ºC a +70ºC. Factor de abertura: 1%.
