# Ibiza 380 bicolor 0749 - Lunar de 250 cm/ancho

- Propiedad del archivo: CONSTRUNARIO
- Formato: FIEBDC-3/2012
- Programa: Construnario Versión 3.51
- Fecha de los precios: 11/06/2015
- Divisa: EUR

**IB380-0749** m Ibiza 380 bicolor 0749 - Lunar de 250 cm/ancho
Composición: - 36% fibra de vidrio. - 64% PVC. Gramaje: 380 gr/m2. Espesor 1/100 mm: 47 Resistencia al fuego: ignífugo M1
