# N-203 bicolor 1049 - Volcánico de 250cm/ancho

- Propiedad del archivo: CONSTRUNARIO
- Formato: FIEBDC-3/2012
- Programa: Construnario Versión 3.51
- Fecha de los precios: 11/06/2015
- Divisa: EUR

**NB203-1049** m N-203 bicolor 1049 - Volcánico de 250cm/ancho
Composición: - 36% fibra de vidrio. - 64% PVC. Gramaje: 420 gr/m2. Espesor 1/100 mm: 49. Resistencia al fuego: ignífugo M1
