# PE5000 P59 - Bambú/Blanco lavado de 188 cm/ancho

- Propiedad del archivo: CONSTRUNARIO
- Formato: FIEBDC-3/2012
- Programa: Construnario Versión 3.51
- Fecha de los precios: 11/06/2015
- Divisa: EUR

**PE5000-P59-1** m PE5000 P59 - Bambú/Blanco lavado de 188 cm/ancho
Composición: - 28% fibra de vidrio. - 72% PVC. Gramaje: 492 gr/m2. Espesor 1/100 mm: 96.
