# PE5000 P61 - Panal/Vainilla de 250 cm/ancho

- Propiedad del archivo: CONSTRUNARIO
- Formato: FIEBDC-3/2012
- Programa: Construnario VersiĆ³n 3.51
- Fecha de los precios: 11/06/2015
- Divisa: EUR

**PE5000-P61-2** m PE5000 P61 - Panal/Vainilla de 250 cm/ancho
ComposiciĆ³n: - 28% fibra de vidrio. - 72% PVC. Gramaje: 505 gr/m2. Espesor 1/100 mm: 96.
