# PE5000 Q94 - Lana/Avena de 188 cm/ancho

- Propiedad del archivo: CONSTRUNARIO
- Formato: FIEBDC-3/2012
- Programa: Construnario VersiĆ³n 3.51
- Fecha de los precios: 11/06/2015
- Divisa: EUR

**PE5000-Q94-1** m PE5000 Q94 - Lana/Avena de 188 cm/ancho
ComposiciĆ³n: - 23% fibra de vidrio. - 64% PVC. Gramaje: 465 gr/m2. Espesor 1/100 mm: 91.
