# PE5000 Q96 - Paja/Hierba de 250 cm/ancho

- Propiedad del archivo: CONSTRUNARIO
- Formato: FIEBDC-3/2012
- Programa: Construnario VersiĆ³n 3.51
- Fecha de los precios: 11/06/2015
- Divisa: EUR

**PE5000-Q96-2** m PE5000 Q96 - Paja/Hierba de 250 cm/ancho
ComposiciĆ³n: - 27% fibra de vidrio. - 68% PVC. Gramaje: 458 gr/m2. Espesor 1/100 mm: 94.
