# PE5000 U11 - Lino/Arpillera de 188 cm/ancho

- Propiedad del archivo: CONSTRUNARIO
- Formato: FIEBDC-3/2012
- Programa: Construnario VersiĆ³n 3.51
- Fecha de los precios: 11/06/2015
- Divisa: EUR

**PE5000-U11-1** m PE5000 U11 - Lino/Arpillera de 188 cm/ancho
ComposiciĆ³n: - 43% fibra de vidrio. - 57% PVC. Gramaje: 546 gr/m2. Espesor 1/100 mm: 117.
