# PE5000 Q46 - Bambú/Trigo de 188 cm/ancho

- Propiedad del archivo: CONSTRUNARIO
- Formato: FIEBDC-3/2012
- Programa: Construnario Versión 3.51
- Fecha de los precios: 11/06/2015
- Divisa: EUR

**PE5000-Q46-1** m PE5000 Q46 - Bambú/Trigo de 188 cm/ancho
Composición: - 27.5% fibra de vidrio. - 67% PVC. - 5.5 % acrílico. Gramaje: 485 gr/m2. Espesor 1/100 mm: 111.
