# PE5000 Q47 - Moaré/Moka de 250 cm/ancho

- Propiedad del archivo: CONSTRUNARIO
- Formato: FIEBDC-3/2012
- Programa: Construnario Versión 3.51
- Fecha de los precios: 11/06/2015
- Divisa: EUR

**PE5000-Q47-2** m PE5000 Q47 - Moaré/Moka de 250 cm/ancho
Composición: - 26.3% fibra de vidrio. - 67.7% PVC. - 6 % acrílico. Gramaje: 417 gr/m2. Espesor 1/100 mm: 89.
