# PE5000 U30 - Linías digitales/brillo de 250 cm/ancho

- Propiedad del archivo: CONSTRUNARIO
- Formato: FIEBDC-3/2012
- Programa: Construnario Versión 3.51
- Fecha de los precios: 11/06/2015
- Divisa: EUR

**PE5000-U30-2** m PE5000 U30 - Linías digitales/brillo de 250 cm/ancho
Composición: - 25% fibra de vidrio. - 75% PVC. Gramaje: 423 gr/m2. Espesor 1/100 mm: 81.
