# PE5000 V88 - Lino/Higo de 250 cm/ancho

- Propiedad del archivo: CONSTRUNARIO
- Formato: FIEBDC-3/2012
- Programa: Construnario VersiĆ³n 3.51
- Fecha de los precios: 11/06/2015
- Divisa: EUR

**PE5000-V88-2** m PE5000 V88 - Lino/Higo de 250 cm/ancho
ComposiciĆ³n: - 45% fibra de vidrio. - 55% PVC. Gramaje: 478 gr/m2. Espesor 1/100 mm: 102.
