# PE Shantung 160 - Obsidiana dorada de 300 cm/ancho

- Propiedad del archivo: CONSTRUNARIO
- Formato: FIEBDC-3/2012
- Programa: Construnario Versión 3.51
- Fecha de los precios: 11/06/2015
- Divisa: EUR

**PESH-160** m PE Shantung 160 - Obsidiana dorada de 300 cm/ancho
Composición: - 15% poliéster. - 85% PVC. Gramaje: 450 gr/m2. Espesor 1/100 mm: 0.90.
