# PE Ruka 1010 - Perla de 260 cm/ancho

- Propiedad del archivo: CONSTRUNARIO
- Formato: FIEBDC-3/2012
- Programa: Construnario Versión 3.51
- Fecha de los precios: 11/06/2015
- Divisa: EUR

**PRK-1010-SCR** m PE Ruka 1010 - Perla de 260 cm/ancho
Composición: - 66% poliéster. - 34% poliuretano. Solidez a la luz: >7 Gramaje: 270 gr/m2. Espesor 1/100 mm: 25. Resistencia a la tracción: - Urdimbre: 120. - Trama: 120. Resistencia al desgarro: - Urdimbre: 3. - Trama: 3. Resistencia al fuego: ignífugo M1.
