# N-203 Opac 1001 - Antracita/Gris de 240 cm/ancho

- Propiedad del archivo: CONSTRUNARIO
- Formato: FIEBDC-3/2012
- Programa: Construnario Versión 3.51
- Fecha de los precios: 11/06/2015
- Divisa: EUR

**NO203-1001-SCR** m N-203 Opac 1001 - Antracita/Gris de 240 cm/ancho
Composición: N-203 laminado con PVC y flocado. Solidez a la luz: >7 Gramaje: 700 gr/m2. Espesor 1/100 mm: 0.65. Resistencia a la tracción: - Urdimbre: 190. - Trama: 190. Resistencia al desgarro: - Urdimbre: 6-8. - Trama: 6-8. Resistencia al fuego: ignífugo M1.
