# Mosquitera LO 450 Fija MQ0202 - Blanco de 100 cm/ancho

- Propiedad del archivo: CONSTRUNARIO
- Formato: FIEBDC-3/2012
- Programa: Construnario Versión 3.51
- Fecha de los precios: 11/06/2015
- Divisa: EUR

**MQ0202-3-SCR-450** m Mosquitera LO 450 Fija MQ0202 - Blanco de 100 cm/ancho
Mosquitera fija de fibra de vidrio modelo LO 450 Blanco de 100 cm/ancho. Espesor 1/100 mm. 0,29 Composición de vidrio % 36 Composición de PVC % 64 Solidez a la luz (Xenotest-UNE 40.187-73) 6-7 Espesor 1/100 mm. 0,29 Gramaje Gr/m2 112±10% Alargamiento a la rotura % 3.5 Dimensión malla 1,20x1,63 mm. Resistencia al fuego: (UNE.23727) (NF P 92-503) Ignífugo M-2. Factor de abertura 70% Resistencia a la temperatura -35ºC a +80ºC. EL PRECIO CORRESPONDE SÓLO AL TEJIDO.
