# Roseta SI-Lina LM , blanco RAL 9016

- Propiedad del archivo: CONSTRUNARIO
- Formato: FIEBDC-3/2012
- Programa: Construnario Versión 2.11
- Fecha de los precios: 22/06/2015
- Divisa: EUR

**257241** u Roseta SI-Lina LM , blanco RAL 9016
La ligereza visual de la nueva arquitectura tiene en el sistema de componentes premontados de los herrajes LM 4200 su correspondencia en la facilidad de montaje. Necesitará menos piezas, menos embalajes, y el compás de hoja practicable con tornillos troqueladores hace innecesario taladrar. Tanto por el ajuste continuo lateral y en altura. VENTAJAS: - Soporta pesos de ventanas de hasta 130 Kg. - Sistema de herraje disponible para ventanas oscilobatientes y practicables. - Sistema de componentes premontados para un montaje y un almacenaje eficientes. - Componentes de herrajes utilizables a derecha e izquierda según DIN. - Componentes encajables en el marco en el lado de las bisagras. - Cierre central idéntico en vertical y horizontal. - Lado de bisagras, visualmente de tres partes, con acabado horizontal enrasado con el perfil de la hoja. - Opción paso de bisagras 3,5 mm y 4 mm. - Regulación en altura sin necesidad de desmontar la hoja. - Para ventanas de 2 hojas opción cierre al marco con OBI. - Cierres de seguridad RC2 ( opcional ) - Apertura lógica TBT (opcional ) - Bisagras ocultas Axxent ( opcional ) - Existe la posibilidad de montar oscilobatiente de 200 Kgs. y/o practicable 300 Kgs. - Todos los componentes del herraje inoxidables. - Disponible en muchos colores RAL y con el nuevo acabado INOX.
