# Manilla LM Globe PSK con llave / TBT, blanco RAL 9016

- Propiedad del archivo: CONSTRUNARIO
- Formato: FIEBDC-3/2012
- Programa: Construnario Versión 2.11
- Fecha de los precios: 22/06/2015
- Divisa: EUR

| Código | Ud | Descripción |
|---|---|---|
| MHGA2000-504 | u | Manilla LM Globe PSK con llave / TBT, blanco RAL 9016 |
