# Adaptador 8 mm TS

- Propiedad del archivo: CONSTRUNARIO
- Formato: FIEBDC-3/2012
- Programa: Construnario Versión 2.11
- Fecha de los precios: 22/06/2015
- Divisa: EUR

**MZHG0010-100** u Adaptador 8 mm TS
Adaptador manilla LM Globe RR se debe pedir a parte (no está incluído en la manilla).
