# Brest cuadradillo 24 mm, F1

- Propiedad del archivo: CONSTRUNARIO
- Formato: FIEBDC-3/2012
- Programa: Construnario Versión 2.11
- Fecha de los precios: 22/06/2015
- Divisa: EUR

**HPMAN739C24P** u Brest cuadradillo 24 mm, F1
- Cuadradillo/L: 7/24 mm.
