# Brest cuadradillo 32 mm, marrón 8707

- Propiedad del archivo: CONSTRUNARIO
- Formato: FIEBDC-3/2012
- Programa: Construnario Versión 2.11
- Fecha de los precios: 22/06/2015
- Divisa: EUR

**HPMAN739M** u Brest cuadradillo 32 mm, marrón 8707
- Cuadradillo/L: 7/32 mm.
