# Tokyo cuadradillo con llave 32 mm, alum. F9

- Propiedad del archivo: CONSTRUNARIO
- Formato: FIEBDC-3/2012
- Programa: Construnario Versión 2.11
- Fecha de los precios: 22/06/2015
- Divisa: EUR

**HPMAN710LLA** u Tokyo cuadradillo con llave 32 mm, alum. F9
- Cuadradillo/L: 7/32 mm.
