# Paso Bisagra 3, 5 mm, c/bis LM-4200/P negro

- Propiedad del archivo: CONSTRUNARIO
- Formato: FIEBDC-3/2012
- Programa: Construnario Versión 2.11
- Fecha de los precios: 22/06/2015
- Divisa: EUR

**MMBS0020-523** u Paso Bisagra 3, 5 mm, c/bis LM-4200/P negro
- Embalaje: 10 u.
