# Paso Bisagra 3, 5 mm, c/bis LM-4200/P oro brillo

- Propiedad del archivo: CONSTRUNARIO
- Formato: FIEBDC-3/2012
- Programa: Construnario Versión 2.11
- Fecha de los precios: 22/06/2015
- Divisa: EUR

| Código | Ud | Descripción |
|---|---|---|
| MMBS0020-538 | u | Paso Bisagra 3, 5 mm, c/bis LM-4200/P oro brillo |
