# Paso Bisagra 4 mm, c/bis LM-4200/P blanco

- Propiedad del archivo: CONSTRUNARIO
- Formato: FIEBDC-3/2012
- Programa: Construnario Versión 2.11
- Fecha de los precios: 01/07/2015
- Divisa: EUR

**MMBS0010-504** u Paso Bisagra 4 mm, c/bis LM-4200/P blanco
- Embalaje: 10 u.
