# Bisagra RB-LM, negro

- Propiedad del archivo: CONSTRUNARIO
- Formato: FIEBDC-3/2012
- Programa: Construnario Versión 2.11
- Fecha de los precios: 22/06/2015
- Divisa: EUR

**MMBS0050-523** u Bisagra RB-LM, negro
- Embalaje: 10 unidades.
