# Aeropac DD sin ventilación blanco RAL 9003

- Propiedad del archivo: CONSTRUNARIO
- Formato: FIEBDC-3/2012
- Programa: Construnario Versión 2.11
- Fecha de los precios: 22/06/2015
- Divisa: EUR

| Código | Ud | Descripción |
|---|---|---|
| AEROPACDDBL | u | Aeropac DD sin ventilación blanco RAL 9003 |
