# Aeropac F5 filtro de polvo polen y particulas finas

- Propiedad del archivo: CONSTRUNARIO
- Formato: FIEBDC-3/2012
- Programa: Construnario Versión 2.11
- Fecha de los precios: 22/06/2015
- Divisa: EUR

| Código | Ud | Descripción |
|---|---|---|
| L5460280-096 | u | Aeropac F5 filtro de polvo polen y particulas finas |
