# Aeropac filtro de carbón activado (escape de humos)

- Propiedad del archivo: CONSTRUNARIO
- Formato: FIEBDC-3/2012
- Programa: Construnario Versión 2.11
- Fecha de los precios: 22/06/2015
- Divisa: EUR

| Código | Descripción |
|---|---|
| L5460290-099 | Aeropac filtro de carbón activado (escape de humos) |
