# Interruptor aeromat 100 F2 blanco

- Propiedad del archivo: CONSTRUNARIO
- Formato: FIEBDC-3/2012
- Programa: Construnario Versión 2.11
- Fecha de los precios: 22/06/2015
- Divisa: EUR

**148877** u Interruptor aeromat 100 F2 blanco
Aireador con aislamiento acústico. Puede funcionar por diferencia de presión entre el local y el exterior o con motor eléctrico. Posibilidad de montaje en el marco o en la hoja de la ventana. El aire fresco es importante para el bienestar personal.
