# Aerolife completo blanco

- Propiedad del archivo: CONSTRUNARIO
- Formato: FIEBDC-3/2012
- Programa: Construnario Versión 2.11
- Fecha de los precios: 22/06/2015
- Divisa: EUR

**AEROLIFE** Aerolife completo blanco
Aireador universal alta potencia para una ventilación economizadora de energía y sin contaminación acústica. Sistema de aislamiento acústico, aireador silencioso, recuperación de calor, ventilación de seguridad.
